# Ersatzneubauten Wörlitzer Park
Angebotsaufforderung (GAEB DA XML 3.3, DA83)
Projekt: 24-1013
Währung: EUR
Nebenangebote zugelassen: ja
Erstellt mit: GXML Toolbox V3.3 R20210630, iTWO_64 V11.0.613, 14.01.2026

## An NW: Los 2 - Anlegestelle Neuer Weg
Datum: 14.01.2026

### 1 übergreifende Arbeiten

#### Bereich 1.1 technische Bearbeitung

**1.1.10 Koordination mit Dritten Parallel laufende Arbeiten**
*** Pauschalposition
Alle erfoderlichen Koordinationen und Abstimmungen mit
parallel der Maßnahme laufenden Bauvorhaben durchführen.
Zusätzlich erforderliche Einweisungen und Ortstermine
durchführen.
Koordination der Arbeiten mit ggf. erforderlichen AN des
betroffenen Dritten.
Bekannte Vorhaben u.a.:
- Pflege- und Unterhaltungsarbeiten im Park
- Arbeiten am Kuhstall, Rhododendronpark
- Ufersicherung
Die Abstimmungen bei erkennbaren Überschneidungen sind spätestens 5 Arbeitstage allen Beteiligten bekanntzugeben.
Menge: 1,000 psch

**1.1.20 Schachtscheine einholen, aktuell halten**
*** Pauschalposition
Leitungsauskünfte und Schachtscheine aller Träger öffentlicher
Belange einholen und nach Anforderungen der
Leitungsbetreiber fortlaufend aktuell halten.
Schachtscheine auf der Baustelle vorhalten.
Ggf. notwendige Einweisungen in der Örtlichkeit durch den
Betreiber durchführen und die übergebenen Angaben zu
Anlagen/Leitungen bauzeitlich sichern.
bekannte Anlagen/Leitungsbetreiber:
- Anlagen Wörlitzer Park
Menge: 1,000 psch

**1.1.30 Zustandsfeststellung vergleichend**
*** Pauschalposition
Durchführung der Zustandsfeststellung der im Bau- und Zufahrtsbereich vorhandenen Grundstücke und bauliche Anlagen.
Die Zustandsfeststellung ist vor Beginn und nach Beendigung der Bauarbeiten durchzuführen und dem AG vorzulegen.
Sämtliche besondere Maßnahmen zur Zustandsfeststellung in
Abstimmung mit den jeweiligen Anliegern bzw. Eigentümern
und dem AG durchführen.
Feststellung des Zustandes der baulichen Anlagen durch
Lichtbildaufnahmen und ggf. lage- bzw. höhenmäßige
Vermessung und durch Kontrollpunkte (Gips- oder
Höhenmarken einschließlich deren Herstellung). Sind bereits
Risse oder andere Schädigungen vorhanden, so sind diese zu
dokumentieren.
Zu erfassen sind:
- Zufahrtswege und Straßen,
- Uferbereiche
- Brückenbauwerke und Stützwände
- angrenzende Böschungsbereiche
- angrenzendes Gelände/Flächen, Bäume und sonst. Bewuchs
  soweit diese durch die Baumaßnahme berührt werden
  könnten.
Alle erforderlichen Leistungen zu Feststellung und
Dokumentation von Schäden an gefährdeten bzw.
beeinträchtigten baulichen Anlagen, Leitungen, Schächte,
befestigter Flächen oder dergleichen sowie benachbarter
Grundstücke während der gesamten Bauzeit durchführen.
Ausführung durch zertifiziertes Unternehmen / zugelassenen
Sachverständigen.
Dem AG ist durch den AN nach Beendigung der Bauarbeiten
eine Unbedenklichkeitserklärung der Grundstückseigentümer,
Anlieger usw. vorzulegen.
Vergütet werden 60% nach Erstbegehung und der Restbetrag nach Abschluss der Leistungen.
Menge: 1,000 psch

**1.1.40 Baustelleneinrichtungsplan aufst. Leistungen LV**
*** Pauschalposition
StL-Nr. 14202943100000
Baustelleneinrichtungsplan mit Darstellung
der Baustelleneinrichtung einschließlich Lager- und
Verkehrsflächen, Wohncontainer, Ver- und Entsorgungsleitungen, Mischanlagen, Krane, usw. aufstellen
für alle Leistungen des LV
Menge: 1,000 psch

**1.1.50 Havarie- und Maßnahmeplan aufst.**
*** Pauschalposition
Havarie- und Maßnahmeplan für alle Leistungen des LV aufstellen und auf der Baustelle aushängen.
Maßnahmen im Havariefall abstimmen.
Besondere Randbedingungen: Baustelle und Logistik im/über Gewässer mit Gewässerschutzmaßnahmen
Menge: 1,000 psch

**1.1.60 Montage-/Demontagekonzept aufst.**
*** Pauschalposition
StL-Nr. 14202963900000
Montage-/Demontagekonzept für Baugruppen aufstellen.
Angabe von Montage- und Anschlagpunkten,
Darstellung von Kran- und Transportfahrzeugen
einschließlich deren Zu- und Abfahrtswegen,
Darstellung von Gerüsten und Hebezeugen,
einschliesslich der Aufstellung aller erforderlicher
Standsicherheitsnachweise und Ablaufpläne
für 'Rückbau Berstandsanleger, Baustraße, Brunnengründung, Montage des Anlegers, Einbringen der Ufersicherung, Einbau Ausstattung, Abschirmung See gegenüber Arbeiten, Arbeits- und Montagegerüste/-Pontons'
Menge: 1,000 psch

**1.1.70 Ausführungszeichnungen herstellen Baubehelfe**
*** Pauschalposition
StL-Nr. 1910161030
Ausführungszeichnungen herstellen.
Ausführungszeichnungen für sämtliche Baubehelfe.
Menge: 1,000 psch

**1.1.80 Ausführungszeichnungen fortschreiben Werksplanung Gründung, Fertigteile, Montagedetails**
*** Pauschalposition
Ausführungszeichnungen mit allen für die Prüfung, Fertigung, Montage, Inbetriebsetzung und dem Betrieb erforderlichen Angaben und Darstellungen auf Basis der Unterlagen des AG sowie Materialbeschaffung und Technologie des AN fortschreiben.
Werksplanung aufstellen.
Planungsinhalt = Gründung, Fertigteile, Montagedetails inkl. Ausstattung
Menge: 1,000 psch

**1.1.90 Bestandsunterlagen herst. und lief.**
*** Pauschalposition
StL-Nr. 19101613
Bestandsunterlagen gemäß ZTV-Ing, Teil 1, Abschnitt 2,
für jedes Teilbauwerk herstellen und liefern. Die Bauwerksdaten sind mit einem Erfassungsprogramm auf der
Datenbasis der ASB-Ing zu erfassen. Digitalisierte Bilder, Pläne und Dokumente sind einzubinden. Ein Ausdruck
des Bauwerksbuches aus den erfassten Daten ist beizufügen. Übergabe der Daten an den AG in dem Übergabeformat der ASB-Ing (.CAB-Datei)auf den mit dem AG abgestimmten Datenträger (CD oder DVD). Übergabe der Be-
standsunterlagen an den AG hat spätestens mit der Vorlage des Antrages auf Abnahme der Leistung zu erfolgen.
Menge: 1,000 psch

#### Bereich 1.2 vermessungstechnische Arbeiten

**1.2.10 Absteckplan erstellen inkl. Ortstermine Lagekonkretisierung**
*** Pauschalposition
Absteckplan auf Grundlage der vorliegenden Planung erstellen
und in der Örtlichkeit abstecken.
Einmesspunkte sichern.
Alle erforderlichen Abstimmungen zur Datenübertragung und
den abgesteckten Punkten zwischen AN und Vermesser des
AG führen.
Bauwerkslage in der Örtlichkeit mit dem AG abstimmen und ggf. die Lage der Bauwerke konkretisieren und anpassen.
Menge: 1,000 psch

**1.2.20 Bezugspunktfeld anlegen zur gem. Nutzung**
*** Pauschalposition
Abfrage der amtlichen Bezugspunkte. Lage- und
Höhenbezugspunkte an das Baufeld heranführen.
Lokale Lage- und Höhenbezugspunkte als Bezugssystem für
das Gesamtvorhaben anlegen, einmessen, markieren,
untereinander vermaschen und bauzeitlich sichern.
Relevante Daten an AG übergeben. AG in der Örtlichkeit
einweisen und die Bezugspunkte zur gemeinsamen Nutzung
übergeben.
Lagebezug: ETRS 89/ UTM Zone 32, Höhenbezug: DHHN92
Menge: 1,000 psch

**1.2.30 Ausführungsvermessung Detailabsteckung*Baufeld Eigenüberwachung*örtl. Aufmaße vorber. Bestandsdokumentation**
*** Pauschalposition
Baubegleitende Absteckung nach Unterlagen des AG.
Alle erforderlichen Abstimmungen zur Datenübertragung.
Ergänzende Bearbeitung der Absteckunterlagen des AG.
Erstellen aller notwendiger Koordinatenlisten, Absteckrisse und
sonstige Pläne.
Baubegleitende Ausführungsvermessung auf Basis der Abstimmungen mit dem AG in der Örtlichkeit konkretisierten Bauwerkslage, Absteckung des Baufeldes, alle erforderlichen Detail-Absteckungen, Kleinpunkte usw. und vermessungstechnische Eigenüberwachung.
Örtliche Aufmaße als Grundlage für Stahlbau und Werksfertigung, mit erhöhten Anforderungen an die Genauigkeit in Lage, Ausrichtung und wahrer Länge.
Vorbereiten der Bestandsdokumentation.
Lagebezug: ETRS 89/ UTM Zone 32, Höhenbezug: DHHN92
Menge: 1,000 psch

**1.2.40 Bestandsvermessung**
*** Pauschalposition
Bestandsvermessung der Gesamtanlage herstellen.
Bezug: Lagebezug: ETRS 89/ UTM Zone 32, Höhenbezug:
DHHN92
Übergabeformat: DWG sowie PDF, Version A-1
Menge: 1,000 psch

#### Bereich 1.3 Leistungen nach Baustellenverordnung

**1.3.10 Vorankündigung erstellen**
*** Pauschalposition
StL-Nr. 19101508
Vorankündigung gemäß Baustellenverordnung erstellen und
spätestens zwei Wochen vor Einrichten der Baustelle der
zuständigen Behörde übermitteln. Vorankündigung sichtbar und witterungsgeschützt auf der Baustelle aushängen. Bei erheblichen Änderungen während der Bauzeit
anpassen.
Menge: 1,000 psch

**1.3.20 SiGe-Plan erstellen**
*** Pauschalposition
StL-Nr. 19101513
Sicherheits- und Gesundheitsschutzplan (SiGe-Plan) nach
RAB 31 erstellen und mit dem Sicherheits- und Gesundheitsschutzkoordinator dieser und weiterer berührter
Baustellen abstimmen. Bei erheblichen Änderungen in der
Ausführung des Bauvorhabens anpassen. Den SiGe-Plan für
jeden Beschäftigten einsehbar auf der Baustelle vorhalten.
Menge: 1,000 psch

**1.3.30 SiGe-Plan fortschreiben**
*** Pauschalposition
Sicherheits- und Gesundheitsschutzplan (SiGe-Plan) nach
RAB 31 fortschreiben und mit dem Sicherheits- und Ge-
sundheitsschutzkoordinator dieser und weiterer
berührter Baustellen abstimmen. Bei erheblichen Änderungen in der Ausführung des Bauvorhabens anpassen. Den
SiGe-Plan für jeden Beschäftigten einsehbar auf der
Baustelle vorhalten.
Menge: 1,000 psch

**1.3.40 SiGe-Koordinator stellen.**
*** Pauschalposition
StL-Nr. 19101528
Sicherheits- und Gesundheitsschutzkoordinator während
der Ausführung des Bauvorhabens nach RAB 30 und Unterlagen des AG stellen.
Menge: 1,000 psch

**1.3.50 Baustellenbegehung SiGeKo durchf.**
StL-Nr. 14202533
Baustellenbegehung durch SiGe-Koordinator in
Abstimmung mit dem Auftraggeber und nach Erfordernis
durchführen und dokumentieren
Menge: 5,000 St

#### Bereich 1.4 Überwachung und Beprobung

**1.4.10 Qualitätssicherungsplan aufstellen Leistungen LV**
*** Pauschalposition
Qualitätssicherungsplan für die Erst- oder Eignungsprüfung, die Eigenüberwachung und soweit erforderlich auch auf für die Fremdüberwachung aus den Vorgaben der ZTV-ING, ZTV-W, den ATV und den einschlägigen Normen erstellen.
Aus dem Plan muss erkennbar sein:
die Zeiten und Orte für die Erst- und Eignungsprüfungen
Zeiträume für die Eigen- und Fremdüberwachungsprüfungen
die Prüfmethoden
die Prüfintervalle
die Randbedingungen für die Prüfungen für alle Leistungen des LV
Menge: 1,000 psch

**1.4.20 Dokumentation Qualitätssicherung Leistungen LV**
*** Pauschalposition
Dokumentation für Qualitätssicherung liefern.
Einhaltung der Qualitätsanforderungen dokumentieren.
Zusammenstellung der Eignungsprüfungen,
Zusammenstellung der Ergebnisse der Eigen- und Fremdüberwachungen nach Gewerken strukturiert für alle Leistungen des LV
Menge: 1,000 psch

**1.4.30 Überwachung DIN1045-3 u.DIN EN13670**
*** Pauschalposition
Überwachung des Einbaues von Beton der Überwachungs-klassen 2 und 3 durch eine dafür anerkannte Überwachungs- stelle/Fremdüberwachung. Überwachung gem. DIN EN 13670 bzw. DIN 1045-3. Die Anzeige von Bauarbeiten nach DIN 1045-3 ist dem AG vor dem ersten Betonieren zu übergeben. Die Ergebnisse aller Prüfungen sind zeitnah, jedoch spätestens nach Beendigung der Bauarbeiten dem AG zu übergeben.
Menge: 1,000 psch

**1.4.40 Haufwerksbeprobung Oberboden* BBodSchV**
Haufwerksbeprobung von folgenden Ausbaustoffen durchführen.
Ausbaustoff = Oberboden
Probe auf Zwischenlager fachgerecht gemäß LAGA PN98
entnehmen.
Analyse und Beprobungsumfang der Probe gemäß Bundes - Bodenschutz und Abfallverordnung.
Menge: 1,000 St

**1.4.50 Haufwerksbeprobung Erdstoffe ErsatzbaustoffV+LAGA**
Haufwerksbeprobung von folgenden Ausbaustoffen durchführen.
Ausbaustoff = Erdstoff.
Probe auf Zwischenlager fachgerecht gemäß LAGA PN98 entnehmen.
Analyse und Beprobungsumfang der Probe gemäß Ersatzbaustoffverordnung und LAGA M20.
Einstufung der beprobten Aushubmassen in die zugehörigen Materialklassen und Zuordnungswerte.
Menge: 1,000 St

**1.4.60 Haufwerksbeprobung Sch.o.Bindemittel ErsatzbaustoffV+LAGA**
Haufwerksbeprobung von folgenden Ausbaustoffen durchführen.
Ausbaustoff = Schichten ohne Bindemittel
Probe auf Zwischenlager fachgerecht gemäß LAGA PN98 entnehmen.
Analyse und Beprobungsumfang der Probe gemäß Ersatzbaustoffverordnung und LAGA M20.
Einstufung der beprobten Aushubmassen in die zugehörigen Materialklassen und Zuordnungswerte.
Menge: 1,000 St

**1.4.70 Haufwerksbeprobung gem. Abbruch, AVV 17 01 07 ErsatzbaustoffV/DepV+LAGA**
Haufwerksbeprobung von folgenden Ausbaustoffen durchführen.
Ausbaustoff = Gemische aus Beton, Ziegeln, Fliesen und Keramik
Abfallschlüsselnummer = 17 01 07
Probe auf Zwischenlager fachgerecht gemäß LAGA PN98 entnehmen.
Analyse und Beprobungsumfang der Probe gemäß Ersatzbaustoffverordnung und LAGA M20.
Einstufung der beprobten Aushubmassen in die zugehörigen Materialklassen und Zuordnungswerte.
Analyse und Beprobungsumfang der Probe gemäß zutreffender Deponieverordnung.
Untersuchung von relevanten Schlüsselparametern nach Vorgabe der avisierten Deponie.
Menge: 1,000 St

**1.4.80 Haufwerksbeprobung Holz, AVV 17 02 01 ErsatzbaustoffV/DepV**
Haufwerksbeprobung von folgenden Ausbaustoffen durchführen.
Ausbaustoff = Holz
Abfallschlüsselnummer = 17 02 01
Probe auf Zwischenlager fachgerecht gemäß LAGA PN98 entnehmen.
Analyse und Beprobungsumfang der Probe gemäß Ersatzbaustoffverordnung.
Einstufung der beprobten Aushubmassen in die zugehörigen Materialklassen und Zuordnungswerte.
Analyse und Beprobungsumfang der Probe gemäß zutreffender Deponieverordnung.
Untersuchung von relevanten Schlüsselparametern nach Vorgabe der avisierten Deponie.
Menge: 1,000 St

**1.4.90 dyn. Plattendruckversuch**
Dynamischen Plattendruckversuch mit leichtem Fallgewicht  zur Überprüfung der Tragfähigkeit durchführen.
einschließlich Auswertung mit Schlussfolgerungen und
Empfehlungen für den weiteren Bauablauf,
Ausführung nach Anforderugnen des AG
Menge: 3,000 Stk.

#### Bereich 1.5 Baustelleneinrichtung

**1.5.10 Baustelle einrichten Sämtl.LV-Abschn.*Zufahrt gesond.**
*** Pauschalposition
StL-Nr. 1910110715
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle herstellen. Herstellen wird gesondert vergütet.
Menge: 1,000 psch

**1.5.20 Baustelle räumen Sämtl. LV-Abschn.**
*** Pauschalposition
StL-Nr. 1910111201
Baustelle von allen Geräten, Anlagen, Einrichtungen und
dgl. räumen. Benutzte Flächen und Wege entsprechend dem
ursprünglichen Zustand herrichten. Soweit nicht für
bestimmte Leistungen für das Räumen der Baustelle gesonderte Positionen im Leistungsverzeichnis enthalten
sind, gilt die Pauschale
für alle Leistungen sämtlicher Abschnitte des Leistungsverzeichnisses.
Menge: 1,000 psch

**1.5.30 Baustellenschild anfert. und aufst.**
StL-Nr. 1910140700
Baustelleninformationsschild einschließlich Aufstellvorrichtung nach Unterlagen des AG anfertigen und beschriften, zur Baustelle anfahren und standsicher aufstellen. Notwendige Erdarbeiten ausführen, Fundamente
herstellen. Statischen Nachweis erbringen. Bauschild
während der Bauzeit unterhalten und säubern.
Menge: 1,000 St

**1.5.40 Baustellenschild abbauen Schild 2,7/2,0 m*Verwerten**
StL-Nr. 1910141721
Baustelleninformationsschild und Aufstellvorrichtung
abbauen, Fundamente abbrechen. Abbruchgut nach Wahl des
AN verwerten. Benutzte Fläche entsprechend dem ursprünglichen Zustand herrichten.
Größe = 2,70/2,00 m.
Baustelleninformationsschild und Aufstellvorrichtung
nach Wahl des AN verwerten.
Menge: 1,000 St

**1.5.50 Verkehrssich. läng. Dauer aufbauen Baustellenzufahrt+Parkbereich Gebühren auf Nachweis**
*** Pauschalposition
Verkehrssicherung längerer Dauer einschließlich Verkehrszeichen und Verkehrseinrichtungen (Absperrgeräte, Warnleuchten und Aufstellvorrichtungen) betriebsfertig aufbauen und nach Abschluss der Arbeiten Abbauen. Vorhalten, Kontrolle, Wartung, Instandsetzung, Betreiben und Abbauen werden nicht gesondert vergütet und sind für die gesamte Bauzeit einzukalkulieren.
Vorübergehende Verkehrssicherungsmaßnahmen durchführen.
Verkehrssicherung an Arbeitsstelle.
Nach Verkehrszeichenplan des AN.
Für Verkehrsführungsphase Baustelleneinfahrt in Wörlitzer Park und Verkehrssicherung im Park.
Verkehrsrechtliche Anordnung nach Unterlagen des AN
einholen und zugehörige Unterlagen erstellen. Erforderliche Ortsbesichtigungen zur Erstellung der Planunterlagen für die verkehrsrechtliche Anordnung durchführen.
Anfallende Gebühren für verkehrsrechtliche Anordnung
werden auf Nachweis erstattet.
Menge: 1,000 psch

**1.5.60 Baustraße herst., unterh., rückbauen Geotext.*B=min. 5m*Platten**
Baustraße herstellen, bauzeitlich unterhalten und nach Abschluss der relevanten Arbeiten vollständig zurückbauen.
Aufbau:  - Trennlage aus Geotextil GRK3
        - 2 Lagen lastverteilende Platten aus Holz oder
  Stahlblechen
Breite der Fahrbahn = 5,0 m
Nach Rückbau anstehenden Baugrund min. 50 cm tief auflockern.
Der Schutz vorhandener Wegoberflächen wird nicht gesondert vergütet.
Menge: 50,000 m

**1.5.70 Baustr. Grabenquerung herst.**
Grabenquerung für Baustraße herstellen.
Konstruktion =
- Rohr ca. 500 nach Gewässerquerschnitt
- Ausplattung von Ufer zu Ufer bestehend aus 2 Lagen lastverteilende Platten aus Holz oder Stahlblechen auf Rohr aufgelagert
- Lastverteilende Maßnahmen in den Böschungsbereichen für die gewährleistung der Tragfähigkeit des Rohres und der Ausplattung, nach Wahl des AN
Menge: 1,000 St

**1.5.80 Nutzung Parkwege Rampen/Übergänge öffentlich begehbar**
*** Pauschalposition
Vorhandene Parkwege als Baustraße nutzen.
Die bauzeiliche Nutzung erfolgt parallel zur öffentlichen Nutzung! Der öffentliche Verkehr ist jederzeit zu gewährleisten und Vorzug einzuräumen.
Wegeoberflächen und Randbereiche schützen.
Nutzungsspuren, Spurrinnen und sonstige Schäden beseitigen.
Ggf. erforderliche Anschlussrampen an Baustraßen herstellen, bauzeitlich unterhalten und nach Abschluss der relevanten Arbeiten rückstandslos entfernen.
Menge: 1,000 psch

**1.5.90 Nutzung Baustraße Dritter Rampen/Übergänge**
*** Pauschalposition
Baustraße Dritter mit nutzen.
Die bauzeiliche Nutzung erfolgt parallel zur Nutzung des Hersteller! Die Nutzung ist zu koordinieren, abzustimmen und für jede Partei jederzeit zu gewährleisten.
Wegeoberflächen und Randbereiche schützen.
Nutzungsspuren, Spurrinnen und sonstige Schäden beseitigen.
Ggf. erforderliche Anschlussrampen an Baustraßen herstellen, bauzeitlich unterhalten und nach Abschluss der relevanten Arbeiten rückstandslos entfernen.
Menge: 1,000 psch

**1.5.100 Aufstellfläche auf Land ca. 1 Baufeld herst., unterh., rückbauen Geotext.*Platten**
*** Pauschalposition
Zwischenlager und Arbeitsbereiche auf Land in den verschiedenen Baufeldern herstellen, bauzeitlich unterhalten und nach Abschluss der relevanten Arbeiten vollständig zurückbauen.
Genutzte Flächen minimieren. Umfeld schützen.
Aufbau:  - Trennlage aus Geotextil GRK3
        - 2 Lagen lastverteilende Platten aus Holz oder
  Stahlblechen
Einbaubereich = Baufelder in Klein- und Einzelflächen
Baufelder = Gondelanleger
Der Schutz vorhandener Wegoberflächen wird nicht gesondert vergütet.
Die erhöhten Aufwendungen für den Transport zu und von den abgelegenen Bereichen, teilweise in Insellage, für die Notwendigen Geräte und Materialien sind einzukalkulieren.
Menge: 1,000 psch

**1.5.110 Arbeitsplatform Anleger herst./umbauen., unterh., betr., rückbauen in Gewässer**
Arbeitsplatform nach Anforderungen des AN herst., umbauen, unterhalten,  betreiben und nach Abschluss der relevanten Arbeiten zurückbauen.
Arbeitsebene für die Herstellung eins Anlegers.
Arbeitsebene im/oberhalb des Gewässers
Abmaße und Tragfähigkeit nach techn. Anforderungen und Technologie des AN.
Einsatzbereich = Baufeld Rosensinsel I+ II jeweils beidseitig, Gondelanleger.
Gewässerschutzmaßnahmen:
- Oberfläche ausreichend tragfähig und dicht, um Eintrag von Fremdstoffen ins Gewässer auszuschließen.
- Es sind nur dauerhafte/formbeständige/ umweltunbedenkliche Materialien (z.B. Metall) zu verwenden.
- Die Gewässersohle darf nicht geschädigt werden.
- Der Wasseraustausch zwischen den angrenzenden Gewässerteilen muss erhalten bleiben.
Konstruktion:
- Geschüttete oder gerammte Lösungen werden ausgeschlossen.
- Die Basis-/Gründungselemente sind auf den Gewässergrund abzulassen/ flächig abzulegen.
- Es sind aufgeständerte (auf Pfählen gegründet), durchströmbare (z.B. Rohre) oder zellige (z.B. Pontons) zu verwenden.
- Die Bauteile sind schadlos ein-/auszuheben und/oder ein-/auszuschwimmen
- Alle eingebrachten Bauteile sind nach Abschluss der relevanten Arbeiten rückstandslos zu entfernen.
Menge: 1,000 Stck

**1.5.120 Übergang Ufer Arbeitsplatform**
Übergang von Baustraße/Arbeitsebe am Ufer nach Verbindungssteg zur Überbrückung/Schutz der Ufersicherung nach Anforderungen des AN herst., umbauen, unterhalten,  betreiben und nach Abschluss der relevanten Arbeiten zurückbauen.
Menge: 1,000 Stck

**1.5.130 Abgrenzung im Gewässer Abschirmung Fremdstoffeintrag fest*Filter a. Geotextil**
Abgrenzung des Arbeitsbereiches unter Wasser, zum offenen Gewässer herstellen, unterhalten und rückbauen.
Abgrenzung aus Pfosten und zwischengespannter Filterlage  fest aufbauen und am Ufer befestigen/anschließen.
Abgrenzung gegen den Eintrag von Fremdstoffen wie Zement- oder Sedimentschleier.
Abgrenzung durch Geotextil als Filtermaterial. Filtermaterial am Boden durch Beschweren befestigen.
Länge Abgrenzung = ca. 6 m
Einsatzbereich = Baufeld Rosensinsel I, II, Teelaubenfähre jeweils beidseitig, Amtsfähre einseitig
Menge: 1,000 Stck

**1.5.140 Parkanlagen schützen**
*** Pauschalposition
bauliche und landschaftsbauliche Anlagen im Parkzusammenhang schützen.
Schutz durch geeignete Maßnahmen nach Wahl des AN (z.B. Einrichtung von Sicherheitsbereichen, Sichtmarkierungen von Schutzbereichen, Verkleidungen / Schutzgerüste)
zu schützende Anlagen = Pflanzflächen, Ziergewächse, Kustobjekte (z.B. Statuen), Sonderbauwerke / Kunstbauten (z.B. Tempelnachbauten, Kunstruinen, Pergola, Pflanzgerüste / Rankhilfen), Wegeeinfassungen, Oberflächensicherungen (z.B. Treppenkanten aus Ästen/Stämmen), Geländesprungsicherungen / Flächenabgrenzungen (z.B. Mauern, Palisaden, Zierkonstruktionen usw.)
Menge: 1,000 psch

### 2 Abbruch

#### Bereich 2.1 Gelände abräumen

**2.1.10 Fläche abräumen Baufeld Astwerk*Steine/Mauer/Zaun S.Abr.Verwert.AN*Übr.Räumg.Verw.AN**
*** Pauschalposition
Fläche nach Unterlagen des AG abräumen.
Astwerk gefällter Bäume, Holzreste.
Steine, Betonreste, Mauerreste und abgängige Zäune.
Schlagabraum nach Wahl des AN verwerten.
Übriges Räumgut der Wiederverwendung/Verwertung nach
Wahl des AN zuführen.
Menge: 1,000 psch

**2.1.20 Bohlenbelag abbrechen einschl. Unterkonstruktion Material verwerten AN**
Bohlenbelag einschließlich Befestigungsmittel und Unterkonstruktion vollständig entfernen.
Eintrag von Fremdmaterial ins Gewässer ist auszuschließen.
Abbruchmaterial nach Wahl des AN verwerten.
Material = Hartholz, profiliert
Unterkonstruktion = Lattung, Holz
Menge: 15,000 m2

**2.1.30 Pfahlreihe Ufersicherung abbrechen Pfähle ziehen*Material verwerten AN**
Reihe aus Holzpfählen als Ufersicherung abbrechen.
Pfähle vollständig ziehen.
Abbruchmaterial nach Wahl des AN verwerten.
Material = Hartholz
Abmessungen: d= ca. 10 bis 20 cm, ca.  L = 1,0 m
Einbindetiefe = ca. 1 m
Pfahlstandort = am Gewässerufer
Der Zwischentransport ggf. über das Gewässer und Parkgelände ist einzukalkulieren.
Menge: 15,000 m

**2.1.40 Strauchbestand roden Höhe bis 2 m*verfüll/Boden AG Wst.Verw.AN*S.Abr. Verw. AN**
StL-Nr. 24106010101101
Strauchbestand und sonstiger Aufwuchs bis 0,10 m Stammdurchmesser, in 1,00 m Höhe über dem Erdboden gemessen,
mit Wurzelwerk roden. Abrechnung nach Fläche der
größten Ausdehnung des Strauchwerks.
Mittlere Höhe bis 2,00 m.
Wurzellöcher mit geeignetem Boden verfüllen.
Boden aus Abtragsbereichen profilgerecht lösen.
Wurzelstöcke nach Wahl des AN verwerten.
Schlagabraum nach Wahl des AN verwerten.
Menge: 10,000 m2

#### Bereich 2.2 Massivbauteile Abbrechen

**2.2.10 Mauerwerk abbrechen Entsorgung ges.**
StL-Nr. 15119012990002
Mauerwerk nach Unterlagen des AG abbrechen. Abgerechnet
wird das abgebrochene Mauerwerk, wobei Öffnungen und
Nischen bis zu 0,5 m3 Einzelgröße und Schlitze bis zu
0,1 m3/m übermessen werden.
Bauteil 'Uferwand, Flächenbefestigung und Fundamente teilweise unter Wasser
Der ggf. erforderliche Zwischentransport und Umladevorgänge auf dem Parkgelände und über die Stege/Arbeitsebenen des AN sind einzukalkulieren.'

Mauerwerk 'Ziegel, Naturstein und Mörtel'

Sämtliche Steine und übriges Abbruchgut entsorgen, Entsorgung wird gesondert vergütet.
Menge: 5,000 m3

**2.2.20 N.gefährl. Abfall aus Abbruch ent. Gemisch Beton*Entsorgung AN Gebühr einrechn.*Abr. Fahrzeug**
StL-Nr. 12102109411001
Nicht gefährlichen Abfall aus Abbruch laden, fördern
und entsorgen. Schadstoffbelastung nach Unterlagen des
AG.
Abfall = Gemische aus Beton, Ziegeln, Fliesen und Keramik mit Ausnahme derjenigen, die unter 17 01 06 fallen.
Abfallschlüsselnummer 17 01 07.
Entsorgung nach Wahl des AN.
Gebühren der Abfallentsorgung sind einzurechnen.
Abgerechnet wird nach Aufmaß auf dem Fahrzeug.
Menge: 5,000 m3

**2.2.30 Beton abbrechen*Ger.bewehrt.Beton Verwerten**
StL-Nr. 22118013920001
Beton nach Unterlagen des AG abbrechen.
Bauteil 'Uferwand, Flächenbefestigung und Fundamente teilweise unter Wasser
Der ggf. erforderliche Zwischentransport und Umladevorgänge auf dem Parkgelände und über die Stege/Arbeitsebenen des AN sind einzukalkulieren.'

Material = Beton, mit geringer Bewehrung.
Abbruchgut nach Wahl des AN verwerten.
Menge: 5,000 m3

**2.2.40 Sandsteinblocktreppe schützen Anleger Neuer Weg**
*** Pauschalposition
Sandsteinblocktreppe während der Abbrucharbeiten des Bestandsanlegers und bei den Arbeiten am neuen Anleger mit geeigneten Mitteln schützen
Einsatzbereich = Anleger Neuer Weg
Menge: 1,000 psch

**2.2.50 Holzkonstruktion abbrechen Pfähle ziehen*Material verwerten AN**
Holzkonstruktion als Uferwand/Gründung der Uferwand abbrechen.
Pfähle vollständig ziehen.
Abbruchmaterial nach Wahl des AN verwerten.
Material = Hartholz
Abmessungen: d= ca. 10 bis 20 cm, ca.  L = 3,0 m
Einbindetiefe = ca. 2 m
Pfahlstandort = am Gewässerufer
Abgerechnet wird nach Entsorgungsnachweis.
Der Zwischentransport ggf. über das Gewässer und Parkgelände ist einzukalkulieren.
Menge: 2,000 t

### 3 Erdarbeiten, Landschaftsbau

#### Bereich 3.1 Oberbodenarbeiten

**3.1.10 Vegetationsdecke bearbeiten**
StL-Nr. 24106103
Vegetationsdecke vor Oberbodenabtrag mindestens 15 cm
tief bearbeiten und so zerkleinern, dass keine Stücke
über 0,05 m2 verbleiben.
Menge: 20,000 m2

**3.1.20 Oberboden abtragen und lagern Abtr.über 10-30cm*Oberbod.i.lagern Abrechnung Abtrag**
StL-Nr. 24106110002101
Oberboden ggf. einschließlich Vegetationsdecke abtragen
und lagern. Oberboden in regelmäßig geformten Mieten
locker aufsetzen. Ansaat und Mähen einer Decksaat werden gesondert vergütet. Beschreibung der Homogenbereiche nach Unterlagen des AG.
Dicke des Abtrages über 10 bis 30 cm.
Oberboden innerhalb der Baustelle lagern.
Abrechnung nach Abtragsprofilen.
Menge: 5,000 m3

**3.1.30 Oberboden aufarbeiten sieben, zerkl., homogenisieren unbr. Material Verw. AN**
Gelagerten Oberboden vor dem Wiedereinbau im erforderlichen Umfang aufarbeiten.
Material sieben, ggf. zerkleinern und vergleichmäßigen.
Unbrauchbares Siebmaterial nach Wahl des AN verwerten.
Anteil unbrauchbares Material ca. 10 v.H.
Oberboden lagert auf Flächen des AN.
Menge: 5,000 m3

**3.1.40 Oberboden des AG andecken Böschungen*Andeckung 20 cm Boden i. aufnehm.**
StL-Nr. 24106143010401
Gelagerten Oberboden des AG profilgerecht andecken. Ho-
mogenbereiche nach Unterlagen des AG. Abrechnung nach
angedeckten Flächen.
Andeckung auf Böschungen. Vorhandene Böschung vor Auftrag des Oberbodens aufrauen und mit Rillen versehen.
Dicke der Andeckung = 20 cm.
Oberboden innerhalb der Baustelle aufnehmen.
Menge: 20,000 m2

**3.1.50 Oberboden liefern und andecken Böschungen**
StL-Nr. 241061531099
Oberboden liefern und profilgerecht andecken. Abrechnung nach angedeckten Flächen.
Andeckung auf Böschungen. Vorhandene Böschung vor Auftrag des Oberbodens aufrauen und mit Rillen versehen.
Andeckung 'Dicke = 20 cm
Der Zwischentransport durch das Parkgelände ist einzukalkulieren.'
Menge: 5,000 m2

**3.1.60 Rasenansaat mit RSM Regio herst. Feinplanum herst.*Menge 3 g/m2 UG 04**
StL-Nr. 2110720400210400
Rasenansaat mit RSM Regio herstellen. Saatgut ohne Entmischung ausbringen, einarbeiten und andrücken.
Feinplanum herstellen.
Saatgutmenge = 3 g/m2.
Regiosaatgutmischung (RSM Regio), Ursprungsgebiet 4,
Ostdeutsches Tiefland.
Menge: 30,000 m2

**3.1.70 Rasen mähen Bösch., Trennstr.*Fertigst.pflege Mähgut Verw. AN**
StL-Nr. 21107606050130
Rasen mähen.
Mähfläche = Böschungen, Seitentrennstreifen und Mulden.
Während der Fertigstellungspflege.
Mähgut nach Wahl des AN verwerten.
Menge: 60,000 m2

#### Bereich 3.2 Wurzelschutz, Baumschutz

**3.2.10 Wurzelteller orten,dok.,markieren**
Ausbreitung von Wurzeltellern im Baufeld mit geeingenten Mitteln orten, dokumentieren und bauzeitlich markieren.
Menge: 3,000 St

**3.2.20 Boden im Wurzelbereich aufnehmen Boden von Hand wachst./Wundbeh.*Boden i.einbauen**
StL-Nr. 2110701220009203
Boden im Wurzelbereich von Bäumen nach Unterlagen des
AG aufnehmen. Verletzungen der Wurzeln vermeiden. Un-
vermeidbare Wurzelabtrennungen mit glattem Schnitt
durchführen. Schnitt-, Bruch- und Schürfwunden glatt
schneiden.
Boden von Hand abtragen.
Boden 'und Schichten ohne Bindemittel nach Unterlagen des AG.
Arbeiten in Abstimmung mit AG durchführen.'

Wurzelschnittstelle bis 2 cm Durchmesser mit wachstumsförderndem Stoff behandeln und bei Durchmesser über 2
cm mit Wundbehandlungsstoff behandeln.
Boden innerhalb Baustelle fördern und profilgerecht
einbauen. Eventuell erforderliche Zwischenlagerung wird
nicht gesondert vergütet.
Menge: 2,500 m3

**3.2.30 Freigelegte Wurzelbereiche abdecken*feucht halten Abdeck.Verwert.AN**
StL-Nr. 211070149101
Freigelegte Wurzelbereiche während der Bauzeit gegen
Austrocknen abdecken.
Wurzelabdeckung '= Strohmatte, Jute o.ä.
Arbeiten in Abstimmung mit AG durchführen.'

Abdeckung während der Bauzeit feucht halten.
Abdeckung vor dem Verfüllen der Abgrabung aufnehmen und
nach Wahl des AN verwerten.
Menge: 5,000 m2

**3.2.40 Wurzelschaden behandeln*Länge bis 5 m auff.m. Oberboden**
StL-Nr. 2110771891000100
Wurzelschaden des Baumes unter Berücksichtigung des
natürlichen Abschottungsvermögens behandeln. Die Schadensbereiche mind. 20 cm über die Verletzung hinaus von
Hand freilegen. Geschädigte Wurzeln glatt nachschneiden. Gesplittertes Holz vorsichtig entfernen. Abgerechnet wird nach Stück Baum.
Baumstandort 'im Parkzusammenhang'

Aufgrabungslänge bis 5,00 m.
Auffüllen mit vorhandenem Oberboden.
Menge: 2,000 St

**3.2.50 Wurzel kürzen Wurzel-DU bis 10 cm Wundbehandlung**
Wurzel, Wurzelstrang trennen oder auf Hauptstrang zurücksetzen. Schnittgut nach Wahl des AN verwerten.
Wurzeldurchmesser bis 10 cm.
Schnittflächen über 3 bis 10 cm Durchmesser vollflächig mit Wundbehandlungsstoff versehen. Bei Schnittflächen über 10 cm Durchmesser Wundbehandlungsstoff nur auf den Wundrand und das angrenzende Splintholz (ca. 2 cm) auftragen.
Menge: 2,000 St

**3.2.60 Wurzelbereich rückverfüllen seitl.gel.Mat.**
Freigelegte Wurzelbereich mit seitlich gelagertem Material rückverfüllen.
Hohlräume händisch verfüllen und Material ggf. einspühlen.
Menge: 2,500 m3

**3.2.70 Schutz für Baumstamm herstellen StU ü. 250-300 cm*Polst.flex.Drai. Brett 24 mm*Höhe mind. 2,50m Schutz Verwert.AN**
StL-Nr. 21107004611201
Schutz für Baumstamm durch Mantel mit Polsterung herstellen und während der Bauzeit vor- und unterhalten.
Der Mantel darf den Baumstamm und die Wurzelanläufe
nicht berühren.
Stammumfang über 250 bis 300 cm.
Polsterung des Stammes mit flexiblen Kunststoff-
Drainrohren.
Mantel aus Brettern, 24 mm dick, lückenlos befestigen.
Mantelhöhe mindestens 2,50 m.
Schutz nach Beendigung der Bauarbeiten abbauen und nach
Wahl des AN verwerten.
Menge: 3,000 St

**3.2.80 Schutz für Baumstamm herstellen StU ü. 150-200 cm*Polst.flex.Drai. Brett 24 mm*Höhe mind. 2,50m Schutz Verwert.AN**
StL-Nr. 21107004411201
Schutz für Baumstamm durch Mantel mit Polsterung herstellen und während der Bauzeit vor- und unterhalten.
Der Mantel darf den Baumstamm und die Wurzelanläufe
nicht berühren.
Stammumfang über 150 bis 200 cm.
Polsterung des Stammes mit flexiblen Kunststoff-
Drainrohren.
Mantel aus Brettern, 24 mm dick, lückenlos befestigen.
Mantelhöhe mindestens 2,50 m.
Schutz nach Beendigung der Bauarbeiten abbauen und nach
Wahl des AN verwerten.
Menge: 1,000 St

**3.2.90 Schutz für Astwerk herstellen hobchbinden*Netz*Höhe ca. 3,0m Schutz Verwert.AN**
Schutz für Astwerk durch Hochbinden herstellen und während der Bauzeit vor- und unterhalten. Äste durch großflächige Netze unterstützen und Netze in den Eckpunkten mit Seilen soweit anheben, dass die Äste schadfrei nach oben gebogen/gehoben werden.
Befestigung der Seile/Netze an Stamm oder höhergelegenen Hauptästen. Stämme und Äste in den Umlenk- und Befestigungspunkten durch Polsterung schützen.
Maßnahmen und Eingriffsbereiche mit AG abstimmen.
Maschenweite = ca. 40 x 40 mm
herzustellende freie Lichtraumhöhe = ca. 3,0 m.
Schutz nach Beendigung der Bauarbeiten abbauen und nach
Wahl des AN verwerten.
Abgerechnet wird die theoretisch von den eingesetzten Netzen abgedeckte Fläche.
Menge: 200,000 m2

**3.2.100 Ast absägen Arb.höhe ü.5-10 m Wundbehandlung**
StL-Nr. 211077480191
Ast, Aststumpf oder Stämmling auf Astring absägen oder
auf Zugast zurücksetzen. Schnittgut nach Wahl des AN
verwerten.
Arbeitshöhe über Standfläche bis 5,00 m.
Astdurchmesser 'bis 20 cm.
Arbeiten in Abstimmung mit AG durchführen.'

Schnittflächen über 3 bis 10 cm Durchmesser vollflächig
mit Wundbehandlungsstoff versehen. Bei Schnittflächen
über 10 cm Durchmesser Wundbehandlungsstoff nur auf den
Wundrand und das angrenzende Splintholz (ca. 2 cm) auftragen.
Menge: 2,000 St

**3.2.110 Ast absägen Arb.höhe ü.10-15m Wundbehandlung**
StL-Nr. 211077480291
Ast, Aststumpf oder Stämmling auf Astring absägen oder
auf Zugast zurücksetzen. Schnittgut nach Wahl des AN
verwerten.
Arbeitshöhe über Standfläche 5,00 m bis 10,00 m.
Astdurchmesser 'bis 20 cm.
Arbeiten in Abstimmung mit AG durchführen.'

Schnittflächen über 3 bis 10 cm Durchmesser vollflächig
mit Wundbehandlungsstoff versehen. Bei Schnittflächen
über 10 cm Durchmesser Wundbehandlungsstoff nur auf den
Wundrand und das angrenzende Splintholz (ca. 2 cm) auftragen.
Menge: 2,000 St

#### Bereich 3.3 Baugruben, Geländeprofilierung

**3.3.10 Baugrube herstellen*Tiefe >1,25-1,75m Aush.i.lagern**
StL-Nr. 24108107092020
Baugrube nach Unterlagen des AG herstellen.
Beschreibung der Homogenbereiche nach Unterlagen des
AG. Verbau wird gesondert vergütet.
Baugrube 'für Anleger
Baugrube überwiegend unter Wasser. Das Freihalten der Baugruben von Wasser ist weitgehend ausgeschlossen.
Zusätzliche Maßnahmen zur Stabilisierungen der Böschungen im Wasser sind einzukalkulieren.
Baugrube in Zwischenschritten und Bauzuständen herstellen.'

Baugrubentiefe über 1,25 bis 1,75 m.
Aushub innerhalb der Baustelle lagern.
Menge: 10,000 m3

**3.3.20 Zwischenplanum herst. Gründung*Fläche enttrümmern unter Wasser**
Zwischenplanum für das Einbringen der Gründung herstellen. Fläche enttrümmern. Grobes Material, Restkörper der alten Anleger aussieben, Holzreste entfernen und Fläche grob egalisieren.
Arbeiten unter Wasser ausführen.
Menge: 10,000 m2

**3.3.30 Grobschlag einverdichten 32/63*gebr.*natürl.Gestein überw. unter Wasser*LieferNW**
Grobschlag zur Verbesserung der Tragfähigkeit in Planum einverdichten, Verdrängungsmassen verwerten und Planum neu anlegen.
Der ggf. erforderliche Zwischentransport und Umladevorgänge auf dem Parkgelände und über die Stege/Arbeitsebenen des AN sind einzukalkulieren.
Material = 32/63 mm, gebrochen, natürliche Gesteinskörnungen, Hartgestein
Arbeiten überwiegend unter Wasser ausführen.
Abgerechnet wird auf Basis der Liefernachweise.
Menge: 2,000 t

**3.3.40 Gel. Boden bzw. Fels des AG aufn.*Verwertung nachw. Abrechnung Abtrag**
StL-Nr. 2410623000900101
Gelagerten Boden bzw. Fels des AG aufnehmen. Beschreibung der Homogenbereiche nach Unterlagen des AG.
Boden '= ungeeignet für den Wiedereinbau
Der ggf. erforderliche Zwischentransport und Umladevorgänge auf dem Parkgelände sind einzukalkulieren.-'‑'

Verwertung nach Unterlagen des AG nachweisen.
Abrechnung nach Abtragsprofilen am Zwischenlager.
Menge: 5,000 m3

**3.3.50 Boden des AG in Baugrube einbauen Boden gelagert**
StL-Nr. 241081172900
Boden des AG in Baugrube nach Unterlagen des AG einbauen und verdichten einschl. ggf. erforderlicher
Wasserzugabe.
Boden, innerhalb der Baustelle gelagert, aufnehmen.
Baugrube für 'für Anleger und Spannwiderlager
Baugrube überwiegend unter Wasser.
Verfüllung in Zwischenschritten und Bauzuständen herstellen.'
Menge: 5,000 m3

**3.3.60 Baust. lief. als BW-Hinterfüll.einb Wasserschutzgeb.*gesamter Bereich Abrechng.Auftrag**
StL-Nr. 24106610991101
Baustoff liefern und als Bauwerkshinterfüllung profilgerecht einbauen und verdichten.
Hinterfüllung für 'Bauwerk'

Baustoff 'gut verdichtungsfähiger, nichtbindiger Boden, geeignet für den Einbau unter Wasser.
Der ggf. erforderliche Zwischentransport und Umladevorgänge auf dem Parkgelände und über die Stege/Arbeitsebenen des AN sind einzukalkulieren.
Verfüllung in Zwischenschritten und Bauzuständen herstellen.'

Baustoff für Einbau in Wasserschutzgebieten nach Unterlagen des AG geeignet.
Gesamter Hinterfüllbereich.
Abrechnung nach Auftragsprofilen.
Menge: 5,000 m3

#### Bereich 3.4 Verbau

**3.4.10 Trägerbohlwand herstellen*I-Träger Länge bis 3 m*Holzbohlen freistehend*Tr. ausbauen Ausf. ausbauen**
StL-Nr. 2411710590111111
Trägerbohlwand entsprechend statischen und konstruktiven Erfordernissen nach Unterlagen des AG herstellen.
Abrechnung nach Länge in der Wandachse, horizontal, multipliziert mit der Höhe ab Baugrubensohle.
Durchfahren von Hindernissen wird gesondert vergütet.
Homogenbereiche nach Unterlagen des AG.
Träger einbringen 'in ungünstigen Lagen ohne Zugangsmöglichkeit der üblichen Einbringtechnik. Einbringen der Träger durch Kleingeräte oder von Hand.
Notwendigen Einsatzsbereich in Abstimmung mit AG
festlegen.'

Träger = I-Träger.
Trägerlänge bis 3,00 m.
Ausfachung mit Holzbohlen.
Trägerbohlwand freistehend.
Träger ausbauen und entfernen.
Ausfachung ausbauen und entfernen.
Menge: 5,000 m2

#### Bereich 3.5 Einbau Bauteile

**3.5.10 Brunnenschaft einbr. 1,60x0,7x1,2 Beton, Bew. ges.**
Brunnenschaft zum Baufeld transportieren, montieren, ggf. Brunnenschäfte untereinander verschrauben, einsetzen, ausrichten und gleichmäßig auf Zieltiefe absenken.
Brunnenschaft herstellen wird gesondert vergütet
Brunnenschaft = L 1.550 mm, B 700 mm, H 1000 mm
Absenken durch Ausheben des anstehenden Bodens im Schaftinneren und pressen.
Aushub seitlich lagern und ausbluten lassen.
Die Arbeiten erfolgen überwiegend unter Wasser.
Der ggf. erforderliche Zwischentransport und Umladevorgänge auf dem Parkgelände, Baustraße und über Baustraße Dritter sind einzukalkulieren.
Beton und Bewehrung für das Ausbetonieren der Brunnenschäfte wird gesondert vergütet.
Menge: 3,000 Stck

#### Bereich 3.6 Wegebau

**3.6.10 Schicht ohne Bindemittel aufnehmen SfM*Bstoff. Verw. AN Abrechng. Abtrag**
StL-Nr. 24112010199041
Schicht ohne Bindemittel aufnehmen
Schicht aus frostunempfindlichem Material.
Dicke 'nach örtlichen Gegebenheiten.'

Fläche '= Parkwege und -Plätze
Der ggf. erforderliche Zwischentransport und Umladevorgänge auf dem Parkgelände und über die Stege/Arbeitsebenen des AN sind einzukalkulieren.'

Baustoffgemisch nach Wahl des AN verwerten. Baustoffgemisch nach Unterlagen des AG.
Abrechnung nach Abtragsprofilen.
Menge: 5,000 m3

**3.6.20 Wegekante herstellen Brett senkrecht**
Wegekante herstellen aus senkrecht stehendem Brett
Brettkante:
Abmaße: 20 x 3 cm
Länge nach Wahl AN und Einbauerfordernis,
Leistung einschließlich Zuschnitt der Bretter zur Anpassung an die Örtlichkeit.
Holzart: Robine
Einbau: OK Holz: 3 cm unter OK Belag (sandgeschlämmte Deckschicht)
Menge: 10,000 m

**3.6.30 Schottertragschicht Schotter-Splitt-Sand-Gemisch D bis 26 cm**
Schottertragschicht ZTV SoB-StB herstellen, in Gehwegen, Verdichtungsgrad mind. DPr 1,03, aus Schotter-Splitt-Sand Gemisch 0/45 bis 26 cm,
Ausführung: unter sandgeschlämmten Wegen
Der ggf. erforderliche Zwischentransport und Umladevorgänge auf dem Parkgelände und über die Stege/Arbeitsebenen des AN sind einzukalkulieren.
Menge: 20,000 m2

**3.6.40 Deckschicht ohne Bindem. Gemisch DoB 0/16*D 5 cm**
Deckschicht ohne Bindemittel aus Baustoffgemisch für Deckschichten ohne Bindemittel, Körnung 0/16,
Farbton 'sandgrau, gemäß Bestand
Material: Hansegrand' gemäß DIN 18035 Teil 5
Einbauzustand bei mind. 5 % Wassergehalt
Schichtdicke 5 cm, als untere Deckschicht, Abweichung von der Ebenheit innerhalb einer 4 m langen Messstrecke nicht größer als 1,5 cm.
Der ggf. erforderliche Zwischentransport und Umladevorgänge auf dem Parkgelände und über die Stege/Arbeitsebenen des AN sind einzukalkulieren.
Menge: 20,000 m2
Leistungsbereichkatalog: 080

**3.6.50 Deckschicht ohne Bindem. Gemisch DoB 0/8*D 3 cm**
Deckschicht ohne Bindemittel aus Baustoffgemisch für Deckschichten ohne Bindemittel, Körnung 0/8,
Farbton 'beige,sandfarben, leicht granitrosa, gemäß Bestandsmaterial'
Material: HanseGrand' gemäß DIN 18035 Teil 5
Einbauzustand bei mind. 5 % Wassergehalt
Der Anteil d<0,063 mm soll kleiner als 25 % sein.
Schichtdicke 3 cm, Abweichung von der Ebenheit innerhalb einer 4 m langen Messstrecke nicht größer als 1,5 cm.
Das Material ist vor Einbau mit dem Bauherrn vor Ort zu bemustern.
Zum Deckenschluss aller Wege- und Sammelflächen.
Der ggf. erforderliche Zwischentransport und Umladevorgänge auf dem Parkgelände und über die Stege/Arbeitsebenen des AN sind einzukalkulieren.
Menge: 20,000 m2
Leistungsbereichkatalog: 080

**3.6.60 Parkweg ausbessern**
Geschädigten Parkweg ausbessern.
Oberfläche aufrauen, Tragschicht und Deckschichtmaterial abgestuft einbauen, verdichten und glätten.
Deckschichtmaterial: Körnung 0/16 und 0/8,
Farbton beige, sandfarben, leicht granitrosa, gemäß Bestandsmaterial
Material: HanseGrand' gemäß DIN 18035 Teil 5
Einbauzustand bei mind. 5 % Wassergehalt
Der Anteil d<0,063 mm soll kleiner als 25 % sein.
Menge: 200,000 m2

#### Bereich 3.7 Ufersicherung

**3.7.10 Ufersicherung Holzpfähle d = 10 cm, L ca.1,5m Geländesprung ca. 0,5 m*kürzen parallel zu Abbruch Bestand**
Lückenlos gerammte Holzpfahlreihe als Ufer- und Geländesprungsicherung herstellen und soweit erforderlich auf Höhe kürzen.
Holzpfähle: d=10 cm, L ca. 1,50 m, Hartholz, aus einheimischen Hölzern, Tropenholz wird ausgeschlossen.
Geländesprung = ca. 0,5 m
Der Abbruch vom Bestand wird gesondert vergütet.
Menge: 2,000 m

**3.7.20 Ufersicherung Holzpfähle d = 15 cm, L ca.2,5m Geländesprung ca. 1 m*kürzen parallel zu Abbruch Bestand**
Lückenlos gerammte Holzpfahlreihe als Ufer- und Geländesprungsicherung herstellen und soweit erforderlich auf Höhe kürzen.
Holzpfähle: d=15 cm, L ca. 2,50 m, Hartholz, aus einheimischen Hölzern, Tropenholz wird ausgeschlossen.
Geländesprung = ca. 1,0 m
Der Abbruch vom Bestand wird gesondert vergütet.
Menge: 2,000 m

**3.7.30 Pfahlreihe hinterbauen hinter Holzpfahlreihe*inkl.Erdarbeiten Filerstabil abgestufter Erdstoff**
Filterlage aus Erdstoff hinter vorbeschriebener Holzpfahlreihe, als Durchrieselungs- und Auswaschschutz einbauen.
Erforderliche Erdarbeiten ausführen. Holzpfähle landseitig freilegen, und Lagenweise mit filterstabil abgestuftem Material hinterbauen und Wiederverfüllen. Zusätzlich erforderliches Material über Parkgelände und ggf. Gewässer zuliefern.
Ggf. ungeeignetes Material verwerten.
1. Filterlage hinter Holzpfählen: ca. 20 cm 16/45 gebrochen, Baustoffgemisch, natürliches Hartgestein
2. Filterlage: ca. 20 cm 0/32 gebrochen, Baustoffgemisch, natürliches Hartgestein
Menge: 2,000 m2

**3.7.40 Anschluss Bestand Holzpfahlreihe an Faschienen/Pfähle inkl. Filterlage**
Vorbeschriebene Holzpfalhreihe inklusive Filter-Trennlage gemäß vorbeschriebenem Aufbau an bestehende Ufersicherung anschließen.
bestehende Ufersicherung = Totholz Faschinen, Pfahlreihe
Menge: 1,000 Stck

**3.7.50 Anschluss Bauwerk Holzpfahlreihe*inkl. Filterlage**
Vorbeschriebene Holzpfalhreihe inklusive Filter-Trennlage gemäß vorbeschriebenem Aufbau an Bauwerk anschließen.
Bauwerk = Betonfertigteile mit modifizierter Brunnengründung
Menge: 1,000 Stck

#### Bereich 3.8 Holzarbeiten, Bohlenbelag, Prallbohlen

**3.8.10 Prallbohle montieren L=4,8 m*Holz**
Prallbohle herstellen und an Anleger montieren, inkl. der erforderlichen Kleinteile und Befestigungsmittel.
Montagepunkt = stirnseitig an den Betonfertigteilen, teilw. unter Wasser
Befestigungspunkte = Schraubhülsen M16 in Betonfertigteilen
Material Beplankung = Hartholz Eiche, aus einheimischen Hölzern, Tropenholz wird ausgeschlossen.
Querschnitt = ca. 480 x 20 x 3 cm
Bohrungen für versenkte Verschraubungen.
Menge: 3,000 Stck

**3.8.20 Laufbohlen montieren L=4,8 m*Holz**
Laufbohle herstellen und an Anleger montieren, inkl. der erforderlichen Kleinteile und Befestigungsmittel.
Montagepunkt = Kopfbereich/Oberseite auf den Betonfertigteilen
Befestigungspunkte = Schraubhülsen M16 in Betonfertigteilen
Material Beplankung = Hartholz Eiche, aus einheimischen Hölzern, Tropenholz wird ausgeschlossen.
Querschnitt = ca. 480 x 15 x 3 cm
Bohrungen für versenkte Verschraubungen.
Menge: 2,000 Stck

### 4 Beton- und Stahlbetonarbeiten

#### Bereich 4.1 Fertigteile

**4.1.10 Betonfertigteile liefern Anleger Kopf FT:StBn, Bew.ges. C35/45*XC2, XF3, XA1, WA Schalung glatt**
Bewehrte Betonfertigteile entsprechend statischen und
konstruktiven Erfordernissen nach Unterlagen des AG
herstellen und liefern.
Fertigteile aus Stahlbeton.
Bauteil = Anleger Kopf
Druckfestigkeitsklasse C35/45.
Expositionsklasse = XC4, XF3, XA1, WA
Betondeckung 60 mm.
Sichtflächenschalung mit großformatigen Schaltafeln.
Kantenbrechungen 15 mm 3-eckleisten.
Mit Verankerungsöffnung und Schraubanker.
Bewehrung und Einbauteile werden gesondert vergütet.
Menge: 1,500 m3

**4.1.20 Betonstahl einbauen*BSt 500 S**
StL-Nr. 2211821391
Betonstahl entsprechend statischen und konstruktiven
Erfordernissen einbauen.
Bauteil 'Fertigteile'

Stahlsorte BSt 500 S.
Menge: 0,300 t

**4.1.30 Schraubhülsen einbauen Fertigteile M16*verzinkt*Werk**
Schraubhülsen entsprechend statischen und konstruktiven Erfordernissen einbauen.
Bauteil Fertigteile
Schraubhülse = Innengewinde M16
Material = verzinkt
Bei Fertigteilherstellung eingebaut und nicht nachträglich eingebohrt.
Menge: 25,000 Stck

#### Bereich 4.2 Ortbeton

**4.2.10 Bew. Beton herst., Schalung gesond.*Stahlbeton C20/25*XC2**
StL-Nr. 22118318912199
Bewehrten Beton in Schalung nach Unterlagen des AG herstellen. Schalung, Bewehrung und Traggerüst der Bemessungsklasse B werden gesondert vergütet.
Bauteil 'Ausbetonage Brunnenschäfte
Beton konstruktiv bewehrt
Bauteil min. zu 2/3 ausbetonieren'

Art der Verwendung = Stahlbeton.
Druckfestigkeitsklasse C20/25.
Expositionsklasse XC2.
Zusätzliche Anforderungen 'Arbeiten unter Wasser.
Bewehrung als Fertigkorb eingesetzt.
Der ggf. erforderliche Zwischentransport und Umladevorgänge auf dem Parkgelände und über die Stege/Arbeitsebenen des AN sind einzukalkulieren.
Beton auf Grund der erschwerten Anlieferbedingungen nach Wahl des AN anpassen. z.B. unter Verwendung von örtlich angemischtem Beton Fertigmischungen.'

Oberfläche 'unter Wasser auf Brunnenschaftkanten abziehen.'
Menge: 4,000 m3

**4.2.20 Betonstahl einbauen*BSt 500 M**
StL-Nr. 2211821392
Betonstahl entsprechend statischen und konstruktiven
Erfordernissen einbauen.
Bauteil 'Ausbetonage Brunnenschäfte
Bewehrungskörbe vorfertigen und in Brunnenschaft einsetzen.
Die schwierige Zugänglichkeit über das Gewässer und Parkgelände ist einzukalkulieren.'

Stahlsorte BSt 500 M.
Menge: 0,800 t

**4.2.30 Unbewehrten Beton herstellen X0 Ohne Schalung*Abr. Frischbeton**
StL-Nr. 22118338991911
Unbewehrten Beton nach Unterlagen des AG herstellen.
Beton 'Unterfüllung und Hinterfüllung von Fertigteilen'

Druckfestigkeitsklasse 'C16/20'

Expositionsklasse X0.
Zusätzliche Anforderungen 'Arbeiten unter Wasser, in schwer zugänglichen Zwickeln und unter überhängenden Bauteilen.
Der ggf. erforderliche Zwischentransport und Umladevorgänge auf dem Parkgelände und über die Stege/Arbeitsebenen des AN sind einzukalkulieren.
Beton auf Grund der erschwerten Anlieferbedingungen nach Wahl des AN anpassen. z.B. unter Verwendung von örtlich angemischtem Beton Fertigmischungen.'

Beton ohne Schalung herstellen.
Abgerechnet wird die eingebaute Frischbetonmenge.
Menge: 0,500 m3

#### Bereich 4.3 Einbau und Montage Betonbauteile

*Hinweis: Anleger Neuer Weg*

**4.3.10 Anleger montieren Anleger Neuer Weg Zwischentransport Material**
*** Pauschalposition
Anleger komplett montieren.
Alle notwendigen Bauteile und Material anliefern. Umladen, Zwischentransport und im Baufeld bereitstellen aller Bauteile und Material über das Parkgelände.
Baufeld = Anleger Neuer Weg
zu montierende Fertigteile = 6x Kopfteil
Menge: 1,000 psch

*Hinweis: Haltedorne*

**4.3.20 Haltedorn einbauen d 15 mm* L 250 mm unter Wasser* in Beton Gründung**
Haltedorn nach Unterlagen des AG einbauen.
Dorn durch Öffnung in den Betonfertigteilen in die Ausbetonage der Brunnenschäfte einbohren.
Arbeiten unter Wasser.
Dorn = Rundstahl D = 15 mm, L = 250 mm
Material = Stahl
Menge: 6,000 Stck

**4.3.30 Aussparung in FT ausbetonieren unter Wasser*Vergussmörtel**
Aussparung in Fertigteilen aus Beton vergießen.
Arbeiten unter Wasser.
Bauteil = Betonfertigteil Stufen
Abmaße = ca. 10 x 10 x 26 cm
Material = Vergussmörtel
Menge: 6,000 Stck

#### Bereich 4.4 Zubehörteile Anleger, Sonst. Metallbauarbeiten

**4.4.10 Brunnenschaft liefern 160x70x120cm*Stahl**
Brunnenschaft für die Herstellung einer angepassten Brunengründung nach statisch konstruktiven Anforderungen herstellen und liefern.
Abmaße = L 1.600 mm, B 700 mm, H 1200 mm
Konstruktion = Quader, Flächen oben und unten offen, senkrechte Flächen aus Stahlblech t = 10 mm,
Ecken der Stahlbleche verstärt durch eingeschweißte gleichschenkligen Winkelstahl 100x10
Bleche von außen mit HY-Naht a = 6 mm verschweißen. Kantenwinkel beidseitig mit Kehlnähten a = 6 mm über gesamte Höhe auf Seitenbleche aufschweißen.
Unterseiten des Brunnenschaftes nach Anforderungen des AN abschrägen/auf Gährung schneiden.
Menge: 3,000 Stck

**4.4.20 Verbindungslasche liefern Verbindungsmittel Stahl*inkl. Korr-Schutz**
Verbindungslasche und Verbindungsmittel für die Verbindung von Betonfertigteilen anfertigen und zu allen Baufeldern liefern.
Verbindungslaschen ggf. nach örtlichem Aufmaß fertigen. Inklusive der erforderlichen Verbindungsmittel.
Materil = Stahl
Konstruktion = Stahlblech T 8 mm, B 50 mm, L nach örtlichen Anforderungen ca. 250 mm mit lagerichtigen Bohrungen für Verbindungsmittel.
Korrosionsschutz Verbindungslaschen = Oberflächenvorbereitung Sa 2 1/2, verzinkt 150 µm
Verbindungsmittel = M 16, passend zu den Schraubhülsen oder Ankern.
Korrosionsschutz Verbindungsmittel = verzinkt
Menge: 5,000 Stck
